# NUEVO SUPERMERCADO EROSKI ARENALES-ELCHE

- Propiedad del archivo: SOFT S.A.
- Formato: FIEBDC-3/2002
- Programa: Presto 8.8
- Fecha de los precios: 12/04/2026
- Divisa: EUR
- Código: MEDICION_Y_PR (30/05/2016)
Importe: 264172.94

## XYZ TRABAJOS PREVIOS Y DEMOLICIONES (16/05/2023)
Importe: 6593.2

**DEH023** m Perforación en húmedo realizada verticalmente en forjado reticul (16/05/2023)
10 m × 659.32 = 6593.20
Perforación en húmedo realizada verticalmente en forjado reticular de hormigón armado, con corona diamantada de 112 mm de diámetro, previo levantado del pavimento y su base, y carga manual sobre camión o contenedor.

| Código | Ud | Descripción | Rendimiento | Precio |
|---|---|---|---|---|
| mt51cpd010ge | m | Perforación en húmedo con corona diamantada de 112 mm de diámetr (material; 26/03/2026) | 0 | 347.29 |
| mo113 | h | Peón ordinario construcción. (mano de obra; 16/05/2023) | 0 | 17.31 |
| %0200 | % | Medios auxiliares (01/04/2026) | 2 % |  |

## 2 FORMACION FACHADAS LIGERAS (25/03/2026)
Importe: 45906.84

**EAT020** m² Estructura metálica ligera autoportante, formada por acero UNE-E (25/03/2026)
208.62 m² × 60.75 = 12673.67
Estructura metálica ligera autoportante, formada por acero UNE-EN 10162 S235JRC, en perfiles conformados en frío de las series L, U, C o Z, acabado galvanizado, con una cuantía de acero de 5 kg/m².

| Código | Ud | Descripción | Rendimiento | Precio |
|---|---|---|---|---|
| mt07ali005a | kg | Acero UNE-EN 10162 S235JRC, en perfiles conformados en frío de l (material; 25/03/2026) | 0 | 2.89 |
| mo047 | h | Oficial 1ª montador de estructura metálica. (mano de obra; 25/03/2026) | 0 | 19.06 |
| mo094 | h | Ayudante montador de estructura metálica. (mano de obra; 25/03/2026) | 0 | 18.88 |
| %0200 | % | Medios auxiliares | 2 % |  |

| Medición | Uds. | Largo | Alto | Parcial |
|---|---|---|---|---|
| En soporte para fachadas de paneles sandwich | 1 | 46.36 | 4.5 | 208.62 |
| Total |  |  |  | 208.62 |

**FLM010** m² Cerramiento de fachada con paneles sándwich aislantesmicronervad (25/03/2026)
208.62 m² × 159.3 = 33233.17
Cerramiento de fachada con paneles sándwich aislantesmicronervado de la marca EUROPERFIL modelo NILHO PIR, de 50 mm de espesor y 1100 mm de ancho, de poliisocianurato (PIR) de doble cara metálica de acero y autoportante para colocación en horizontal o vertical en fachada, acabado prelacado RAL 7040, de espesor exterior 0,5 mm y espesor interior 0,5 mm, montados en posición vertical, con sistema de fijación oculto.

| Código | Ud | Descripción | Rendimiento | Precio |
|---|---|---|---|---|
| mt12ppl100bac | m² | Panel sándwich aislante para fachadas, de 50 mm de espesor y 110 (material; 25/03/2026) | 0 | 32.21 |
| mt13ccg030e | Ud | Tornillo autorroscante de 6,5x130 mm de acero inoxidable, con ar (material; 25/03/2026) | 0 | 0.77 |
| mt13ccg040 | m | Junta de estanqueidad para chapas perfiladas de acero. (material; 25/03/2026) | 0 | 0.87 |
| mo051 | h | Oficial 1ª montador de cerramientos industriales. (mano de obra; 25/03/2026) | 0 | 18.75 |
| mo098 | h | Ayudante montador de cerramientos industriales. (mano de obra; 25/03/2026) | 0 | 17.98 |
| %0200 | % | Medios auxiliares | 2 % |  |

| Medición | Uds. | Largo | Alto | Parcial |
|---|---|---|---|---|
| Fachadas | 1 | 46.36 | 4.5 | 208.62 |
| Total |  |  |  | 208.62 |

## 3 ALBAÑILERIA (27/02/2025)
Importe: 35000.62

**RSB022** m² Base para pavimento interior, de 40 mm de espesor, de mortero au
451 m² × 28.61 = 12903.11
Base para pavimento interior, de 40 mm de espesor, de mortero autonivelante de cemento Weberfloor Fluid "WEBER", CT - C25 - F5 según UNE-EN 13813, vertido con mezcladora-bombeadora, sobre soporte de hormigón, previa aplicación de imprimación, Weberprim TP05 "WEBER"; y posterior aplicación de líquido de curado incoloro, (0,15 l/m²). Incluso banda de panel rígido de poliestireno expandido para la preparación de las juntas perimetrales de dilatación.

| Medición | Uds. | Largo | Parcial |
|---|---|---|---|
| En todo el local | 1 | 451 | 451.00 |
| Total |  |  | 451 |

**FFQ010** m² Hoja de partición interior de 9 cm de espesor de fábrica, de lad
32.65 m² × 49.14 = 1604.42
Hoja de partición interior de 9 cm de espesor de fábrica, de ladrillo cerámico hueco doble, para revestir, 24x11,5x9 cm, recibida con mortero de cemento confeccionado en obra, con 250 kg/m³ de cemento, color gris, dosificación 1:6, suministrado en sacos.

| Medición | Uds. | Largo | Alto | Parcial |
|---|---|---|---|---|
| Zaguan carga/descarga - salida de emergencia | 1 | 3.12 | 3.15 | 9.83 |
|  | 1 | 2.15 | 3.15 | 6.77 |
|  | 1 | 1.92 | 3.15 | 6.05 |
|  | 1 | 10 |  | 10.00 |
| Total |  |  |  | 32.65 |

**FBY010** m² Tabique sencillo (15+70+15)/600
145.64 m² × 59.4 = 8651.02
Tabique sencillo (15+70+15)/600 (70), con placas de yeso laminado normales en tienda y con placas hidrofugas en aseos, sobre banda acústica, formado por una estructura simple, con disposición normal "N" de los montantes; 100 mm de espesor total.

| Medición | Uds. | Largo | Alto | Parcial |
|---|---|---|---|---|
| Zona oficina y aseos | 1 | 5.24 | 3.1 | 16.24 |
|  | 1 | 3.7 | 3.1 | 11.47 |
|  | 1 | 3.7 | 2.9 | 10.73 |
|  | 1 | 3.7 | 2.6 | 9.62 |
|  | 1 | 1.73 | 2.6 | 4.50 |
| Zona almacén y obrador pan | 2 | 8.01 | 3.1 | 49.66 |
|  | 1 | 3.36 | 3.1 | 10.42 |
|  | 1 | 2.6 | 3.1 | 8.06 |
|  | 1 | 4.82 | 3.1 | 14.94 |
|  | 1 | 10 |  | 10.00 |
| Total |  |  |  | 145.64 |

**RRY005** m² Trasdosado autoportante libre, realizado con placa de yeso lamin (27/02/2025)
151.9 m² × 44.23 = 6718.54
Trasdosado autoportante libre, realizado con placa de yeso laminado - /15 normal/, anclada a los forjados mediante estructura formada por canales y montantes; 85 mm de espesor total; separación entre montantes 600 mm.

| Código | Ud | Descripción | Rendimiento | Precio |
|---|---|---|---|---|
| mt12psg070d | m | Canal raíl de perfil galvanizado para entramados de fijación de (material; 27/02/2025) | 0 | 1.07 |
| mt12psg060d | m | Montante de perfil de acero galvanizado de 70 mm de anchura, seg (material; 27/02/2025) | 0 | 1.71 |
| mt12psg041c | m | Banda autoadhesiva desolidarizante de espuma de poliuretano de c (material; 27/02/2025) | 0 | 0.44 |
| mt12psg010b | m² | Placa de yeso laminado A / UNE-EN 520 - 1200 / longitud / 15 / c (material; 27/02/2025) | 0 | 5.62 |
| mt12psg081b | Ud | Tornillo autoperforante 3,5x25 mm. (material; 27/02/2025) | 0 | 0.01 |
| mt12psg030a | kg | Pasta para juntas, según UNE-EN 13963. (material; 27/02/2025) | 0 | 1.22 |
| mt12psg040a | m | Cinta de juntas. (material; 27/02/2025) | 0 | 0.03 |
| mo053 | h | Oficial 1ª montador de prefabricados interiores. (mano de obra; 27/02/2025) | 0 | 18.75 |
| mo100 | h | Ayudante montador de prefabricados interiores. (mano de obra; 27/02/2025) | 0 | 17.98 |
| %0200 | % | Medios auxiliares | 2 % |  |

| Medición | Uds. | Largo | Alto | Parcial |
|---|---|---|---|---|
| En paredes fachadas: |  |  |  |  |
| Aseo 2 | 1 | 1.91 | 2.8 | 5.35 |
| Vestíbulo aseos | 1 | 1.5 | 2.8 | 4.20 |
| Sala venta | 1 | 3.93 | 3.2 | 12.58 |
|  | 1 | 2 | 3.2 | 6.40 |
|  | 1 | 4.13 | 3.2 | 13.22 |
|  | 1 | 1.98 | 3.2 | 6.34 |
|  | 1 | 5.33 | 3.2 | 17.06 |
|  | 2 | 4.56 | 3.2 | 29.18 |
|  | 1 | 4.66 | 3.2 | 14.91 |
|  | 1 | 1.78 | 3.2 | 5.70 |
| Carga/descarga - salida emergencia | 1 | 2.96 | 3 | 8.88 |
| Sala maquinas | 1 | 4.36 | 3 | 13.08 |
|  | 1 | 15 |  | 15.00 |
| Total |  |  |  | 151.9 |

**FBY010b** m² Falseado con tabique sencillo (15+70)/600
42.81 m² × 59.4 = 2542.91
Falseado de paredes con tabique sencillo (15+70)/600 (70), con placa de yeso laminado normal en tienda y con placa hidrofuga en aseos, sobre banda acústica, formado por una estructura simple, con disposición normal "N" de los montantes; 85 mm de espesor total.

| Medición | Uds. | Largo | Alto | Parcial |
|---|---|---|---|---|
| En pilar aseo 2 | 1 | 0.31 | 2.5 | 0.78 |
|  | 1 | 0.14 | 2.5 | 0.35 |
| En pilares fahacadas sala ventas | 2 | 0.31 | 3 | 1.86 |
|  | 1 | 0.36 | 3 | 1.08 |
|  | 10 | 0.29 | 3 | 8.70 |
|  | 5 | 0.34 | 3 | 5.10 |
| Pilar cenral sala ventas | 2 | 0.5 | 3 | 3.00 |
|  | 2 | 0.55 | 3 | 3.30 |
| Chimeneas ventilación sótano en sala ventas | 7 | 0.17 | 3 | 3.57 |
|  | 1 | 0.85 | 3 | 2.55 |
|  | 1 | 0.22 | 3 | 0.66 |
| Pilar carga/descarga - salida emergencia | 1 | 0.24 | 2.8 | 0.67 |
| Pilares sala máquinas | 1 | 0.25 | 2.8 | 0.70 |
|  | 1 | 0.29 | 2.8 | 0.81 |
|  | 2 | 0.31 | 2.8 | 1.74 |
| Pilar almacén | 2 | 0.31 | 3 | 1.86 |
|  | 1 | 0.36 | 3 | 1.08 |
|  | 1 | 5 |  | 5.00 |
| Total |  |  |  | 42.81 |

**RPE010** m² Revestimiento de paramentos interiores y exteriores con enfoscad
60.08 m² × 27.42 = 1647.39
Revestimiento de paramentos interiores y exteriores con enfoscado a buena vista de mortero industrial para enlucido, tipo GP CSIV W0, según UNE-EN 998-1, color gris, para la realización de la capa base en revestimientos continuos bicapa, acabado fratasado, espesor 15 mm, aplicado manualmente,armado y reforzado con malla antiálcalis en los cambios de material y en los frentes de forjado.

| Medición | Uds. | Largo | Alto | Parcial |
|---|---|---|---|---|
| Paredes salida emergencia en sala ventas | 1 | 2.87 | 3 | 8.61 |
| Paredes salida emergencia | 1 | 6.87 | 2.8 | 19.24 |
| Pared salida emergencia en almacén | 1 | 2.33 | 3 | 6.99 |
| Pared salida emergencia en sala máquinas | 1 | 1.87 | 2.8 | 5.24 |
|  | 1 | 20 |  | 20.00 |
| Total |  |  |  | 60.08 |

**02.12** Ud RECIBIDO DE CARPINTERÍA EN FACHADA
3 Ud × 85 = 255.00
Recibido de la carpintería de fachada a la obra existente, incluso sellado de la misma y rematado de jambas y alféizar, totalmente rematado y terminado, para su posterior revestimiento final.

| Medición | Uds. | Parcial |
|---|---|---|
| Puerta entrada local | 1 | 1.00 |
| Puerta salida emergencia | 1 | 1.00 |
| Ventanal escaparate nuevo | 1 | 1.00 |
| Total |  | 3 |

**5.7** PA Ayudas de albañilería para los desagües del local
1 PA × 678.23 = 678.23
Ayudas de albañilería paso de los forjados para los desagües de los aseos, cámaras, congelados y máquinas de clima, incluyendo taladro del forjado a sótano donde sea posible.

## 4 SOLADOS Y REVESTIMIENTOS (05/12/2025)
Importe: 63581.55

**RSG010** m² Solado de baldosas cerámicas de gres porcelánico modelo EROSKI S
445.97 m² × 72.87 = 32497.83
Solado de baldosas cerámicas de gres porcelánico modelo EROSKI SV HIERRO RECTIFICADO 60x60x1,4 cm, incluyendo:
- Material porcelánico
- Mermas y roturas
- Portes
- Palets
- Tasa energética a 3/10
- M.o. colocación
- Material agarre
- Rejunte
- Recogida restos y vertido a contenedor
- Limpieza

| Medición | Uds. | Largo | Parcial |
|---|---|---|---|
| En sala venta | 1 | 323.89 | 323.89 |
| Carga/descarga - salida emergencia | 1 | 6.11 | 6.11 |
| Oficina | 1 | 5.58 | 5.58 |
| Almacén | 1 | 48.47 | 48.47 |
| Sala máquinas | 1 | 10 | 10.00 |
| Obrador pan | 1 | 10.23 | 10.23 |
| Vestíbulo aseos | 1 | 2.48 | 2.48 |
| Aseos | 1 | 9.21 | 9.21 |
|  | 1 | 30 | 30.00 |
| Total |  |  | 445.97 |

**RSP010** m² Solado exterior de piedra caliza antideslizante, en acceso del l (05/12/2025)
4.51 m² × 38.56 = 173.91
Solado exterior de piedra caliza antideslizante, en acceso del local, s/n UNE 22170, recibido con mortero de cemento CEM II/B-P 32,5 N y arena de miga 1/6, cama de arena de 2 cm. de espesor, i/rejuntado con lechada de cemento CEM II/B-P 32,5 N 1/2 y limpieza, s/NTE-RSR-1, medida la superficie ejecutada.

| Código | Ud | Descripción | Rendimiento | Precio |
|---|---|---|---|---|
| mt09mcr210 | kg | Adhesivo cementoso mejorado, C2 TE, con deslizamiento reducido y (material; 25/03/2026) | 0 | 1.11 |
| mt18bpn010fc | m² | Baldosa de piedra natural nacional, Piedra de Abarán, 60x40x3 cm (material; 25/03/2026) | 0 | 34.79 |
| mt09mcr060c | kg | Mortero de juntas cementoso, CG1, para junta mínima entre 1,5 y (material; 25/03/2026) | 0 | 0.68 |
| mo023 | h | Oficial 1ª solador. (mano de obra; 05/12/2025) | 0 | 18.15 |
| mo061 | h | Ayudante solador. (mano de obra; 05/12/2025) | 0 | 17.98 |
| %0200 | % | Medios auxiliares | 2 % |  |

| Medición | Uds. | Largo | Parcial |
|---|---|---|---|
| Zaguan entrada | 1 | 4.51 | 4.51 |
| Total |  |  | 4.51 |

**RAG011** m² Alicatado con azulejo acabado liso, acabado pulido, de 20x20 cm, (05/12/2025)
102.5 m² × 42.85 = 4392.13
Alicatado con azulejo acabado liso, acabado pulido, de 20x20 cm, 14 €/m², FABRI de PAMESA, capacidad de absorción de agua E<0,5%, grupo BIa, resistencia al deslizamiento Rd<=15, clase 0, recibidas con adhesivo cementoso mejorado, C2 sin ninguna característica adicional, color gris y rejuntadas con lechada de cemento y arena, L, 1/3 CEM II/A-P 32,5 R, para junta abierta (> 15 mm), coloreada con la misma tonalidad de las piezas.
SE OFERTA AZULEJO 20x20 BLANCO MATE O BRILLO.

| Código | Ud | Descripción | Rendimiento | Precio |
|---|---|---|---|---|
| mt09mor010c | m³ | Mortero de cemento CEM II/B-P 32,5 N tipo M-5, confeccionado en (material; 05/12/2025) | 0 | 111.23 |
| mt19awa010 | m | Cantonera de PVC en esquinas alicatadas. (material; 05/12/2025) | 0 | 1.27 |
| mt19aba010b80 | m² | Baldosa cerámica de azulejo liso, 20x20 cm, 8,00€/m², capacidad (material; 05/03/2026) | 0 | 8 |
| mt09lec010b | m³ | Lechada de cemento blanco BL 22,5 X. (material; 05/12/2025) | 0 | 151.46 |
| mo024 | h | Oficial 1ª alicatador. (mano de obra; 05/12/2025) | 0 | 18.15 |
| mo062 | h | Ayudante alicatador. (mano de obra; 05/12/2025) | 0 | 17.98 |
| %0200 | % | Medios auxiliares | 2 % |  |

| Medición | Uds. | Largo | Alto | Parcial |
|---|---|---|---|---|
| Aseo 1 | 1 | 10.5 | 2.5 | 26.25 |
| Aseo 2 | 1 | 7.3 | 2.5 | 18.25 |
| Obrador pan | 1 | 16 | 3 | 48.00 |
|  | 1 | 10 |  | 10.00 |
| Total |  |  |  | 102.5 |

**RSS100** m Rodapié pvc negro de 7-10 cms
127.17 m × 19.2 = 2441.66
Rodapié de PVC negro con base flexible co-extrusionada , de 70x5 mm., modelo Vinaflex o similar, recibido con adhesivo, alisado y limpieza, s/NTE-RSF-20, medido en su longitud.

| Medición | Uds. | Largo | Parcial |
|---|---|---|---|
| Paredes tienda | 1 | 83.83 | 83.83 |
| Pilar central tienda | 1 | 2.1 | 2.10 |
| Oficina | 1 | 9.4 | 9.40 |
| Carga/descarga - salida emergencia | 1 | 6.02 | 6.02 |
| Paredes almacén | 1 | 25.82 | 25.82 |
| Total |  |  | 127.17 |

**RTD020** m² Falso techo registrable situado a una altura menor de 4 m, decor
445.97 m² × 52.65 = 23480.32
Falso techo registrable situado a una altura menor de 4 m, decorativo, formado por placas de yeso laminado, lisas, acabado sin revestir, de 600x600x9,5 mm, con perfilería vista.
SE OFERTA FALSO TECHO SCALACOUSTIC DE AMSTRONG 60X60 CMS

| Medición | Uds. | Largo | Parcial |
|---|---|---|---|
| Sala ventas | 1 | 323.89 | 323.89 |
| Oficina | 1 | 5.58 | 5.58 |
| Vestíbulo aseos | 1 | 2.48 | 2.48 |
| Aseos | 1 | 9.21 | 9.21 |
| Carga/descarga - salida emergencia | 1 | 6.11 | 6.11 |
| Almacén | 1 | 48.47 | 48.47 |
| Obrador pan | 1 | 10.23 | 10.23 |
| Sala máquinas | 1 | 10 | 10.00 |
|  | 1 | 30 | 30.00 |
| Total |  |  | 445.97 |

**6.01** m Forrado de pilares con zócalo de 1,20 m después del rodapié cerá
13.86 m × 42.98 = 595.70
Forrado de pilares con zócalo de 1,20 m después del rodapié cerámico, con material vinílico, con cantonera y parte superior de color negro. A partir de esta altura se pintará en RAL 8019 hasta su encuentro con falso techo.
(ml por cada cara de pilar)

| Medición | Uds. | Largo | Alto | Parcial |
|---|---|---|---|---|
| Pilar central tienda | 1 | 2.1 |  | 2.10 |
| Falsos pileres ventilación | 4 | 2.45 | 1.2 | 11.76 |
| Total |  |  |  | 13.86 |

## 5 CARPINTERÍAS (16/05/2023)
Importe: 24704.33

**FDC010b** Ud Cierre enrollable de lamas de chapa de acero galvanizado lacado (13/04/2026)
1 Ud × 3813.07 = 3813.07
Cierre enrollable de lamas de chapa de acero galvanizado lacado color RAL 7024 corporativo de EROSKI, panel ciego, acabado sendzimir, para hueco de dimensiones: 250 cm de ancho x 300 cm de altura; motorizada apertura automática, totalmente instalada y lista para su uso.

| Medición | Uds. | Parcial |
|---|---|---|
| Entrada principal | 1 | 1.00 |
| Total |  | 1 |

**FDC010c** Ud Cierre enrollable de lamas de chapa de acero galvanizado lacado (13/04/2026)
1 Ud × 2586.93 = 2586.93
Cierre enrollable de lamas de chapa de acero galvanizado lacado color RAL 7024 corporativo de EROSKI, panel ciego, acabado sendzimir, para hueco de dimensiones: 150 cm de ancho x 300 cm de altura; motorizada apertura automática, totalmente instalada y lista para su uso.

| Medición | Uds. | Parcial |
|---|---|---|
| Carga/descarga - salida emergencia | 1 | 1.00 |
| Total |  | 1 |

**7.01** Ud Suministro y colocación de portería de hierro para la sujección (13/04/2026)
1 Ud × 396.9 = 396.90
Suministro y colocación de portería de hierro para la sujección de la puerta almacen, a base de pilares y dintel de 50x100mm.

| Medición | Uds. | Parcial |
|---|---|---|
| Puerta automática entrada | 1 | 1.00 |
| Total |  | 1 |

**LBL020b** Ud Puerta corredera automática, de aluminio y vidrio, para acceso p (13/04/2026)
1 Ud × 6938.66 = 6938.66
Puerta corredera automática, de aluminio y vidrio, para acceso peatonal, con sistema de apertura lateral, de dos hojas deslizantes de 75x230 cm, compuesta por: dos fijos uno a cada lado de la puerta de 75 cm cada uno, cajón superior con mecanismos, equipo de motorización y batería de emergencia para apertura y cierre automático en caso de corte del suministro eléctrico, de aluminio lacado, color negro, dos detectores de presencia por radiofrecuencia, célula fotoeléctrica de seguridad y panel de control con cuatro modos de funcionamiento seleccionables; vidrio laminar de seguridad 5+5, incoloro, 1B1 según UNE-EN 12600 con perfiles de aluminio lacado, color negro, fijadas sobre los perfiles con perfil continuo de neopreno.

| Medición | Uds. | Parcial |
|---|---|---|
| Entrada local | 1 | 1.00 |
| Total |  | 1 |

**LPA010b** Ud Puerta interior de acero galvanizado de dos hojas, 1440x2045 mm (16/05/2023)
2 Ud × 1208.25 = 2416.50
Puerta interior de acero galvanizado de dos hojas, 1440x2045 mm de luz y altura de paso, acabado lacado en color a elegir de la carta RAL.

| Código | Ud | Descripción | Rendimiento | Precio |
|---|---|---|---|---|
| mt26ppa010bne | Ud | Puerta interior de dos hojas de 38 mm de espesor, 1440x2045 mm d (material; 25/03/2026) | 0 | 282.58 |
| mo020 | h | Oficial 1ª construcción. (mano de obra; 16/05/2023) | 0 | 18.15 |
| mo077 | h | Ayudante construcción. (mano de obra; 15/11/2024) | 0 | 17.98 |
| %0200 | % | Medios auxiliares | 2 % |  |

| Medición | Uds. | Parcial |
|---|---|---|
| Puerta almacén - sala venta | 1 | 1.00 |
| Puerta carga/descarga | 1 | 1.00 |
| Total |  | 2 |

**LPA010** Ud Puerta interior de acero galvanizado de una hoja de 900x2040 mm (13/04/2026)
1 Ud × 668.25 = 668.25
Puerta interior de acero galvanizado de una hoja de 900x2040 mm de luz y altura, acabado lacado en color a elegir de la carta RAL.

| Medición | Uds. | Parcial |
|---|---|---|
| Sala de máquinas | 1 | 1.00 |
| Total |  | 1 |

**7.02** Ud Suministro y colocación de portería de hierro, conformado por tu (13/04/2026)
3 Ud × 418.16 = 1254.48
Suministro y colocación de portería de hierro, conformado por tubo de 70x70 mm, para la sujección de puerta metalica en tabiquería de pladur o de ladrillo, incluso anclaje al suelo y al forjado superior, totalmente instalado.

| Medición | Uds. | Parcial |
|---|---|---|
| Puerta sala de máquinas | 1 | 1.00 |
| Puerta almacén - sala venta | 1 | 1.00 |
| Puerta carga/descarga | 1 | 1.00 |
| Total |  | 3 |

**LPM021b** Ud Puerta interior corredera para doble tabique con hueco, ciega, d (13/04/2026)
2 Ud × 698.88 = 1397.76
Puerta interior corredera para doble tabique con hueco, ciega, de una hoja de 203x92,5x3,5 cm, de tablero de fibras acabado en melamina de color blanco, con alma alveolar de papel kraft; precerco de pino país de 90x35 mm; galces de MDF, con revestimiento de melamina, color blanco de 90x20 mm; tapajuntas de MDF, con revestimiento de melamina, color blanco de 70x10 mm; con herrajes de colgar y de cierre.

| Medición | Uds. | Parcial |
|---|---|---|
| Vestíbulo aseos | 1 | 1.00 |
| Aseo 1 | 1 | 1.00 |
| Total |  | 2 |

**7.04** Ud Premarco metálico de puerta corredera para tabiquería de cartón (13/04/2026)
2 Ud × 263.25 = 526.50
Premarco metálico de puerta corredera para tabiquería de cartón yeso, o guía superior para deslizamiento exterior de la puerta corredera.

| Medición | Uds. | Parcial |
|---|---|---|
| Vestíbulo aseos | 1 | 1.00 |
| Aseo 1 | 1 | 1.00 |
| Total |  | 2 |

**LPM010** Ud Puerta interior abatible ciega, de una hoja de 210x82,5x3,5 cm, (13/04/2026)
3 Ud × 528.99 = 1586.97
Puerta interior abatible ciega, de una hoja de 210x82,5x3,5 cm, de tablero aglomerado, chapado con pino país, barnizada en taller; precerco de pino país de 90x35 mm; galces de MDF, con rechapado de madera, de pino país de 90x20 mm; tapajuntas de MDF, con rechapado de madera, de pino país de 70x10 mm; con herrajes de colgar y de cierre.

| Medición | Uds. | Parcial |
|---|---|---|
| Oficina | 1 | 1.00 |
| Aseo 2 | 1 | 1.00 |
| Obrador pan | 1 | 1.00 |
| Total |  | 3 |

**7.03** Ud Premarco de puerta abatible para tabiquería de cartón yeso o lad (13/04/2026)
3 Ud × 276.41 = 829.23
Premarco de puerta abatible para tabiquería de cartón yeso o ladrillo

| Medición | Uds. | Parcial |
|---|---|---|
| Oficina | 1 | 1.00 |
| Aseo 2 | 1 | 1.00 |
| Obrador pan | 1 | 1.00 |
| Total |  | 3 |

**LFA010b** Ud Puerta cortafuegos de acero galvanizado homologada, EI2 60-C5, d (13/04/2026)
1 Ud × 631.28 = 631.28
Puerta cortafuegos de acero galvanizado homologada, EI2 60-C5, de una hoja, 900x2000 mm de luz y altura de paso, acabado lacado en color blanco, con cierrapuertas para uso moderado.

| Medición | Uds. | Parcial |
|---|---|---|
| Salida emergencia | 1 | 1.00 |
| Total |  | 1 |

**7.05** Ud Suministro y colocación de portería de hierro, conformado por tu (13/04/2026)
1 Ud × 263.25 = 263.25
Suministro y colocación de portería de hierro, conformado por tubo de 70x70 mm, para la sujección de la puerta RF en la tabiquería de pladur o de ladrillo, incluso anclaje al suelo y al forjado superior, totalmente instalado.

| Medición | Uds. | Parcial |
|---|---|---|
| Salida emergencia | 1 | 1.00 |
| Total |  | 1 |

**7.07** Ud KIT ANTIPANICO (13/04/2026)
1 Ud × 297 = 297.00

| Medición | Uds. | Parcial |
|---|---|---|
| Puertas RF salida emergencia | 1 | 1.00 |
| Total |  | 1 |

**7.08** Ud Instalación de rejilla de 400 cm de largo y 50 cm de alto para v (13/04/2026)
1 Ud × 64.8 = 64.80
Instalación de rejilla de 400 cm de largo y 60 cm de alto para ventilación con malla antipajaro, en ral deficido por la dirección facultativa.
INCLUSO SUMINISTRO

| Medición | Uds. | Parcial |
|---|---|---|
| Sala máquinas | 1 | 1.00 |
| Total |  | 1 |

**7.09** Ud Instalación de rejilla de 2,20x60 cm de largo y alto para ventil (13/04/2026)
1 Ud × 324 = 324.00
Instalación de rejilla de 2,20x60 cm de largo y alto para ventilación con malla antipajaro, en ral deficido por la dirección facultativa.
INCLUSO SUMINISTRO

| Medición | Uds. | Parcial |
|---|---|---|
| Salida Recuperador | 1 | 1.00 |
| Total |  | 1 |

**7.10** Ud Instalación de rejilla de 50x50 cm de largo y alto para ventilac (13/04/2026)
5 Ud × 64.8 = 324.00
Instalación de rejilla de 50x50 cm de largo y alto para ventilación con malla antipajaro, en ral deficido por la dirección facultativa.
INCLUSO SUMINISTRO

**ERO.11.15** m² CARPINTERÍA EXTERIOR ESCAPARATE (13/04/2026)
1 m² × 384.75 = 384.75
Suministro e instalación de escaparate de dimensiones 2,5x2,30 compuesto por vidrio laminar de seguridad incoloro 6+6, sobre carpintería de aluminio lacado RAL 7024, perfil con rotura de puente térmico, perfil europeo curvado, junquillo en aluminio lacado RAL 7024. Incluso recibido y p.p. de medios auxiliares, totalmente instalado.

## 6 ELECTRICIDAD (30/05/2016)
Importe: 50173.91
ELECTRICIDAD
(Todas las partidas llevan incluidas instalacione y mano de obra)

**IEI040b** Ud CUADRO GENERAL DISTRIBUCIÓN (ver esquema electrico de los planos
1 Ud × 6704.95 = 6704.95
Suministro e instalación de cuadro general de protección y distribución, formado por armario metálico con puerta de protección y mecanismos según esquema unifilar (Marca posibles para la instalación Schneider Electric, Legrand, Siemens o ABB, de la marca elegida debe ser toda la instalación) con una reserva mínima del 30 % para posibles ampliaciones, construido conforme UNE-EN 60.439.1. Incluso todos los elementos interiores de protección. Incluso p.p. de recibido y ayudas de albañilería necesarias para su instalacion. Totalmente montado, según unifilar de proyecto.
(ver esquema electrico en planos).

**IEO010** m BANDEJA METALICA TIPO REJIBAND 300X60 mm
92 m × 48.55 = 4466.60
ml. Suministro e instalación de canalización realizada con bandeja de rejilla de acero de ancho 300mm y 60 mm de altura, con protección superficial, o inoxidable AISI 304 o 316L con borde de seguridad para soporte y conducción de cables, compuesta de varillas electrosoldadas en malla, con conexiones en sistema Click de conexión rápida sin tornillos para soportes y accesorios. Cumple normativa IEC 61537. incluso p/p de piezas especiales y accesorios de fijación y unión. Totalmente instalada.

**IEO010b** m BANDEJA METALICA TIPO REJIBAND 150X60 mm (30/05/2016)
44 m × 42.34 = 1862.96
ml. Suministro e instalación de canalización realizada con bandeja de rejilla de acero de ancho 150mm y 60 mm de altura, con protección superficial, o inoxidable AISI 304 o 316L con borde de seguridad para soporte y conducción de cables, compuesta de varillas electrosoldadas en malla, con conexiones en sistema Click de conexión rápida sin tornillos para soportes y accesorios. Cumple normativa IEC 61537. incluso p/p de piezas especiales y accesorios de fijación y unión. Totalmente instalada.

| Código | Ud | Descripción | Rendimiento | Precio |
|---|---|---|---|---|
| mt35ait030fr | m | Bandeja perforada de acero galvanizado, de 150x50 mm, para sopor (material; 06/07/2022) | 0 | 10 |
| mo003 | h | Oficial 1ª electricista. (mano de obra; 30/05/2016) | 0 | 18.13 |
| mo102 | h | Ayudante electricista. (mano de obra; 30/05/2016) | 0 | 16.4 |
| %0200 | % | Medios auxiliares | 2 % |  |

**DIA1202b** Ud CANAL PVC 110x40 mm
10 Ud × 33.84 = 338.40
Suministro e instalación de canal protectora de PVC, aislante, no propagador de la llama, con grados de protección IP4X e IK08, cumple norma UNE-EN 50085-1, incluso p.p. de piezas especiales y accesorios de fijación y unión. Totalmente instalada.
Previsión para cuartos técnicos y zonas de instalaciones.

**ICN016b** m CANALIZACIÓN TUBO PVC FLEXIBLE PVC M-20 (30/05/2016)
80 m × 1.54 = 123.20
ml. Canalización realizada con tubo flexible de doble capa, métrica 20 / 25, tendido en bandeja ya instalada o fijado directamente sobre paramentos con bridas o abrazaderas. Totalmente instalada, incluso guia de alambre galvanizado, p.p. de medios auxiliares, caja de registro, piezas especiales, grapas, tacos y tornillos.
Previsión para cuartos técnicos y zonas de instalaciones.

| Código | Ud | Descripción | Rendimiento | Precio |
|---|---|---|---|---|
| mt35aia010a | m | Tubo curvable de PVC, corrugado, de color negro, de 16 mm de diá (material; 06/07/2022) | 0 | 0.25 |
| mo003 | h | Oficial 1ª electricista. | 0 | 18.13 |
| mo102 | h | Ayudante electricista. | 0 | 16.4 |
| %0200 | % | Medios auxiliares | 2 % |  |

**IOD025b** Ud CAJA SUPERFICIE MMCONECTA 6 RED+MÓDULO RJ45 (14/02/2020)
4 Ud × 153.19 = 612.76
Caja modular mecanismos, formada por cofret de PVC conteniendo 8 elementos (3 RED 3 SAI+2 RJ45). Totalmente instalada.

| Código | Ud | Descripción | Rendimiento | Precio |
|---|---|---|---|---|
| mt35caj030d | Ud | Caja de derivación estanca, rectangular, de 105x105x55 mm, con 7 (material; 06/07/2022) | 0 | 2.94 |
| mo006 | h | Oficial 1ª instalador de redes y equipos de detección y segurida (mano de obra; 14/02/2020) | 0 | 18.75 |
| mo105 | h | Ayudante instalador de redes y equipos de detección y seguridad. (mano de obra; 14/02/2020) | 0 | 17.95 |
| %0200 | % | Medios auxiliares | 2 % |  |

| Medición | Uds. | Parcial |
|---|---|---|
| Cajas | 2 | 2.00 |
| Oficina | 2 | 2.00 |
| Total |  | 4 |

**IEM015** Ud CAJA TECHO 2 SCHUKOS CON OBTUTADOR DE SEGURIDAD (MM35)
2 Ud × 42.01 = 84.02
Suministro y colocación de kit Caja con 1 enchufe doble schuko con obturador de seguridad.

| Medición | Uds. | Parcial |
|---|---|---|
| Insectocutor | 2 | 2.00 |
| Total |  | 2 |

**IEM066** Ud BASE ENCHUFE 400 V / 32 A
2 Ud × 56.51 = 113.02
Base de enchufe trifásica de 32 A (3F+N+T), instalada con cinco conductores del tipo no propagador de incendio con emisión de humos y opacidad reducida (H07Z1-K, UNE 211002) de cobre de 10 mm2 de sección nominal, empotrados y aislados con tubo flexible corrugado (longitud medida 3 m), incluso caja de derivación y elementos de conexión, construída según REBT.

| Medición | Uds. | Parcial |
|---|---|---|
| Horno 1 | 1 | 1.00 |
| Horno 2 | 1 | 1.00 |
| Total |  | 2 |

**IEM060** Ud Base de toma de corriente con contacto de tierra (2P+T), tipo Sc
35 Ud × 38.47 = 1346.45
Base de toma de corriente con contacto de tierra (2P+T), tipo Schuko, gama básica, intensidad asignada 16 A, tensión asignada 250 V, con tapa, de color blanco y marco embellecedor para un elemento, de color blanco, empotrada.

| Medición | Uds. | Parcial |
|---|---|---|
| Aseos-otros usos | 2 | 2.00 |
| Murales-fuerza | 12 | 12.00 |
| Congeladores-fuerza | 8 | 8.00 |
| Murales-alumbrado | 6 | 6.00 |
| Oficina | 2 | 2.00 |
| Insectocaptor | 2 | 2.00 |
| Varios | 3 | 3.00 |
| Total |  | 35 |

**DIA1204c** Ud INSTALACIÓN CAJA DE COBRO
2 Ud × 191.13 = 382.26
Instalación cableado y elementos de conexión en caja de cobro en su ubicación definitiva. i. p/p de accesorios, tubos, cableado, caja de derivación de bornas, soportación y medios auxiliares. Totalmente instalada y funcionando.

**IIC020b** Ud DETECTOR DE PRESENCIA/LUZ DIURNA AUTÓNOMO (30/05/2016)
8 Ud × 110.11 = 880.88
Detector de presencia autónomo de superficie para varias unidades de iluminación en paralelo, con sensor de alta precisión para superficies de hasta 50 m² y altura recomendada de montaje de 2,70 m. Compatible con cualquier tipo de luminaria y lámpara. Dispone de una pantalla retráctil para impedir la detección de zonas adyacentes, incorpora una fotocélula inhibidora que evita que las luces se enciendan cuando hay suficiente aportación de luz solar. Totalmente instalado, incluido montaje y conexionado.
Materiales con marcado CE según Reglamento (UE) 305/2011 e instalación conforme al CTE DB-HE-3, CTE DB-SUA-4 y NTE-IEI.

| Código | Ud | Descripción | Rendimiento | Precio |
|---|---|---|---|---|
| mt34orb010a | Ud | Detector de movimiento por infrarrojos para automatización del s (material; 06/07/2022) | 0 | 67.23 |
| mo003 | h | Oficial 1ª electricista. | 0 | 18.13 |
| mo102 | h | Ayudante electricista. | 0 | 16.4 |
| %0200 | % | Medios auxiliares | 2 % |  |

**DIA1205e** Pa INSTALACIÓN LUMINARIA LED SOBRE CARRIL
1 Pa × 2784.23 = 2784.23
Recepción, custodia e instalación de luminaria (suministrada por provedor)según plano de iluminación, modelo según ficha técnica aportada, instalada sobre carril trifásico de 7 hilos. I. p/p de medios auxiliares y gastos indirectos. Totalmente instalada y en funcionamiento.Incluso p.p. de medios auxiliares.
Incluye p.p. de montaje de carril trifásico de 7 hilos (suministrado por la propiedad), modelo según ficha técnica aportada.

**DIA1205f** Pa INSTALACIÓN PROYECTOR SOBRE CARRIL (ILUMINACIÓN ACENTO)
1 Pa × 854.23 = 854.23
Recepción, custodia e instalación de proyectores de acento (suministrada por provedor)según plano de iluminación, modelo según ficha técnica aportada, instalada sobre carril trifásico de 7 hilos. I. p/p de medios auxiliares y gastos indirectos. Totalmente instalada y en funcionamiento.Incluso p.p. de medios auxiliares.
Incluye p.p. de montaje de carril trifásico de 7 hilos (suministrado por la propiedad), modelo según ficha técnica aportada.

**III130** Ud INSTALACIÓN LUMINARIA PANEL DIFUSOR LED 60x60 mm
10 Ud × 17.5 = 175.00
Instalación de luminaria tipo panel difusor con óptica extensiva (suministrada por la instalador), modelo FLICKER FREE C7 de CELER de 40 W de potencia nominal o similar, preparada para montaje en falso techo de placas desmontables. i. p/p de medios auxiliares y gastaos indirectos. Totalmente instalada y en funcionamiento.Incluso p.p. de medios auxiliares

**DIA1205** Ud LUMINARIA LED ESTANCA 18 W (B)
12 Ud × 78.54 = 942.48
Instalación y suministro equipo de iluminación de Led de 40 W, formado por luminaria estanca con cuerpo de material termoplástico con fibra de vidrio, dotada de cierres articulados y estanqueidad por junta de neopreno. Instalada en montaje superficial. Totalmente instalada y en funcionamiento.Incluso p.p. de medios auxiliares.

| Medición | Uds. | Parcial |
|---|---|---|
| Cámara frigorífica | 1 | 1.00 |
| Camara negativo | 1 | 1.00 |
| Varios | 10 | 10.00 |
| Total |  | 12 |

**DIA1205b** Ud LUMINARIA LED 10 W
8 Ud × 51.81 = 414.48
Instalación y suministro equipo de iluminación de Led de 10 W, formado por luminaria downlight. Instalada en montaje empotrado. Totalmente instalada y en funcionamiento.Incluso p.p. de medios auxiliares.

**IOA020** Ud LUMINARIA EMERGENCIA 100 LUMENES
11 Ud × 69.86 = 768.46
Suministro e instalación de equipo autónomo de alumbrado de emergencia estanca para colocar en falso techo 100 lumenes, a i. p/p de medios auxiliares y gastos indirectos. Totalmente instalada y funcionando. Incluso p.p. de medios auxiliares.
En el caso de que se encuentre descatalogado el modelo se suministrará otro similar.

**IOA020b** Ud LUMINARIA EMERGENCIA 300 LUMENES
13 Ud × 263.25 = 3422.25
Suministro e instalación de equipo autónomo de alumbrado de emergencia estanca para colocar en falso techo 300 lumenes, a i. p/p de medios auxiliares y gastos indirectos. Totalmente instalada y funcionando. Incluso p.p. de medios auxiliares.
En el caso de que se encuentre descatalogado el modelo se suministrará otro similar.

**DIA1206c** Pa Montaje de instalación de Megafonia compuesta de central de soni
1 Pa × 3178.25 = 3178.25
Montaje de instalación de Megafonia compuesta de central de sonido mono, adaptable a cualquier fuente musical, 2 reguladores de sonido analogico de 1 canal musical mono que permiten regular el volumen de cada estancia, 8 altavoces OPTIMUS ref. A223AT 100V 6W o similar instalados en falso techo : amplificador OPTIMUS AX60, 240W 100v o similar.Incluso red de distribución interior en local formada por canalización y cableado para la conduccion de las señaales, cajas de empotrar, derivación y accesorios

**IAF090b** Ud Toma simple con conector tipo RJ-45 de 8 contactos, categoría 6,
1 Ud × 28.12 = 28.12
Toma simple con conector tipo RJ-45 de 8 contactos, categoría 6, marco y embellecedor.

| Medición | Uds. | Parcial |
|---|---|---|
| Obrador para balanza | 1 | 1.00 |
| Total |  | 1 |

**IEI010c** Ud PUNTO CONEXIÓN LUZ LED 600x600mm
12 Ud × 84.42 = 1013.04
Punto de conexión de luminaria realizado mediante cable RZ1-Kde 2x1,5mm2+2,5TT con p.p. de tubo corrugado reforzado libre de halógenos y bridas para sujeción. Se considera también parte proporcional de la línea desde la caja más cercana del circuito. Serán no propagadores de incendio, con baja emisión de humos y opacidad reducida, según ITC-BT-20, según disposición CPR de la Unión Europea (EN50575) y características indicadas en norma UNE 21123. Inclusive el material auxiliar y mano de obra .Para luminaria estandard y/o emergencia.
CRITERIO DE MEDICIÓN: 1 unidad para cada luminaria instalada aisladamente, 1 unidad para cada emergencia instalada aisladamente.
Para techos registrables, y en paramentos verticales ya sean en tabiquería seca o húmeda. Incluye ayudas de albañilería y p.p. de material auxiliar. Totalmente instalado.
Luminiarias LED 600x600mm
nota Cymes: se valora luminaria, se valora 30 ml de cable

**IEI010d** Ud PUNTO DE LUZ EMPOTRADO
8 Ud × 84.42 = 675.36
Punto de luz simple empotrado realizado mediante cable RZ1-Kde 2x1,5mm2+2,5TT con p.p. de tubo corrugado reforzado libre de halógenos y mecanismo empotrado. Se considera también parte proporcional de la línea desde la caja más cercana del circuito. Serán no propagadores de incendio, con baja emisión de humos y opacidad reducida, según ITC-BT-20, según disposición CPR de la Unión Europea (EN50575) y características indicadas en norma UNE 21123. Inclusive caja de registro, el material auxiliar y mano de obra. Para luminaria estandard y/o emergencia y enchufe.
CRITERIO DE MEDICIÓN: 1 unidad para cada luminaria o conjunto de luminarias de la misma estancia. Para techos registrables, y en paramentos verticales ya sean en tabiquería seca o húmeda. Incluye ayudas de albañilería y p.p. de material auxiliar. Totalmente instalado.
nota Cymes: se valora 30 ml de cable

**AAA** Ud PUNTO LUZ DETECTOR DE PRESENCIA (material)
8 Ud × 110.11 = 880.88
Punto de luz realizado mediante cable RZ1-Kde 2x1,5mm2+2,5TT con p.p. de tubo corrugado reforazado libre de halógenos y bridas para sujeción, accinado mediante detector de presencia incluido. Se considera también parte proporcional de la línea desde la caja más cercana del circuito. Serán no propagadores de incendio, con baja emisión de humos y opacidad reducida, según ITC-BT-20, según disposición CPR de la Unión Europea (EN50575) y características indicadas en norma UNE 21123. Inclusive caja de registro, el material auxiliar y mano de obra .Para luminaria estandard y/o emergencia y enchufe.
CRITERIO DE MEDICIÓN: 1 unidad para cada conjunto de luminarias en una misma estancia y dentro del radio de acción del detector (al menos 25m²)
Para techos registrables, y en paramentos verticales ya sean en tabiquería seca o húmeda. Incluye ayudas de albañilería y p.p. de material auxiliar. Totalmente instalad

**III140c** PA MONTAJE LUMINARIA EN SUPERFICIE
8 PA × 25.75 = 206.00
Montaje y conexionado de luminaria (SUMINISTRADA POR OTRO) en superficie, a circuito según documentación/indicaciones de la D.F. y REBT. Con p.p. de ayudas y material auxiliar, totalmente instalada y funcionando.
nota Cymes: se valora la colocacion de 8 luminarias

| Código | Ud | Descripción | Cantidad | Precio | Importe |
|---|---|---|---|---|---|
| III140d | PA | Montaje y conexionado para punto de luz de mueble de pan. | 1 | 334.12 | 334.12 |
| IEP030b | Ud | Red de equipotencialidad en cuarto húmedo. | 2 | 145.23 | 290.46 |

**IED010** m DERIVACIÓN INDIVIDUAL 4(1x25)+1x16mm² RZ1-K CU B/TUBO (30/05/2016)
40 m × 48.51 = 1940.40
Línea de Derivación Individual de abastecimiento eléctrico, en sistema trifásico 3(1x25)+1x15 mm², formada por conductores unipolares de cobre aislado para una tensión nominal de 0,6/1kV de tipo RZ1-K (AS) B2ca-s1b,d1,a1 de 50 mm2 de sección, no propagador de la llama ni del incendio, con baja opacidad de humos y bajo índice de acidez de los gases de la combustión; instalación bajo tubo. Incluyendo p.p. de cableado, tubo, cajas de registro, regletas de conexión, medios de elevación, ayudas de albañilería, totalmente montadado y en correcto funcionamiento.
Totalmente realizado; i/p.p. de conexiones. Conforme a REBT: ITC-BT-09, ITC-BT-14, ITC-BT-15, ITC-BT-20, ITC-BT-28 e ITC-BT-29. Cableado conforme UNE-EN 60332-1-2-3 y UNE 21123-4; con marcado CE y Declaración de Prestaciones (CPR) según Reglamento Europeo (UE) 305/2011.

| Código | Ud | Descripción | Rendimiento | Precio |
|---|---|---|---|---|
| mt35aia060f | m | Tubo curvable de polipropileno de doble pared (interior lisa y e (material; 06/07/2022) | 0 | 11.69 |
| mt35cun010l1 | m | Cable unipolar RZ1-K (AS), siendo su tensión asignada de 0,6/1 k (material; 06/07/2022) | 0 | 10.95 |
| mt35cun010j1 | m | Cable unipolar RZ1-K (AS), siendo su tensión asignada de 0,6/1 k (material; 06/07/2022) | 0 | 6.21 |
| mt35der011a | m | Conductor de cobre de 1,5 mm² de sección, para hilo de mando, de (material; 06/07/2022) | 0 | 0.13 |
| mt35www010 | Ud | Material auxiliar para instalaciones eléctricas. (material; 06/07/2022) | 0 | 1.39 |
| mo003 | h | Oficial 1ª electricista. | 0 | 18.13 |
| mo102 | h | Ayudante electricista. | 0 | 16.4 |
| %0200 | % | Medios auxiliares | 2 % |  |

**IEH010g** m Cable tripolar ES07Z1-K (AS), reacción al fuego clase Cca-s1b,d1
895 m × 2.63 = 2353.85
Cable tripolar ES07Z1-K (AS), reacción al fuego clase Cca-s1b,d1,a1, con conductor multifilar de cobre clase 5 (-K) de 1,5 mm² de sección, con aislamiento de compuesto termoplástico a base de poliolefina libre de halógenos con baja emisión de humos y gases corrosivos (Z1).

**IEH010i** m Cable tetrapolar ES07Z1-K (AS), reacción al fuego clase Cca-s1b,
85 m × 6.19 = 526.15
Cable tetrapolar ES07Z1-K (AS), reacción al fuego clase Cca-s1b,d1,a1, con conductor multifilar de cobre clase 5 (-K) de 2,5 mm² de sección, con aislamiento de compuesto termoplástico a base de poliolefina libre de halógenos con baja emisión de humos y gases corrosivos (Z1).

**IEH010j** m Cable tripolar ES07Z1-K (AS), reacción al fuego clase Cca-s1b,d1
1265 m × 3.87 = 4895.55
Cable triplar ES07Z1-K (AS), reacción al fuego clase Cca-s1b,d1,a1, con conductor multifilar de cobre clase 5 (-K) de 2,5 mm² de sección, con aislamiento de compuesto termoplástico a base de poliolefina libre de halógenos con baja emisión de humos y gases corrosivos (Z1).

**IEH010k** m Cable tripolar ES07Z1-K (AS), reacción al fuego clase Cca-s1b,d1
75 m × 5.73 = 429.75
Cable tripolar ES07Z1-K (AS), reacción al fuego clase Cca-s1b,d1,a1, con conductor multifilar de cobre clase 5 (-K) de 4 mm² de sección, con aislamiento de compuesto termoplástico a base de poliolefina libre de halógenos con baja emisión de humos y gases corrosivos (Z1).

**IEH010l** m Cable tetrapolar ES07Z1-K (AS), reacción al fuego clase Cca-s1b,
450 m × 6.65 = 2992.50
Cable tetrapolar ES07Z1-K (AS), reacción al fuego clase Cca-s1b,d1,a1, con conductor multifilar de cobre clase 5 (-K) de 4 mm² de sección, con aislamiento de compuesto termoplástico a base de poliolefina libre de halógenos con baja emisión de humos y gases corrosivos (Z1).

**IEH010m** m Cable tetrapolar ES07Z1-K (AS), reacción al fuego clase Cca-s1b,
150 m × 9.56 = 1434.00
Cable tetrapolar ES07Z1-K (AS), reacción al fuego clase Cca-s1b,d1,a1, con conductor multifilar de cobre clase 5 (-K) de 6 mm² de sección, con aislamiento de compuesto termoplástico a base de poliolefina libre de halógenos con baja emisión de humos y gases corrosivos (Z1).

**IEH010n** m Cable tetrapolar ES07Z1-K (AS), reacción al fuego clase Cca-s1b,
110 m × 15.6 = 1716.00
Cable tetrapolar ES07Z1-K (AS), reacción al fuego clase Cca-s1b,d1,a1, con conductor multifilar de cobre clase 5 (-K) de 10 mm² de sección, con aislamiento de compuesto termoplástico a base de poliolefina libre de halógenos con baja emisión de humos y gases corrosivos (Z1).

**IIX005** Ud Iluminación Exterior: Para iluminación de acento en fachada, cad (30/05/2016)
3 Ud × 172.54 = 517.62
Iluminación Exterior, para de acento en fachada, cada cartel (en vidrio o pared) debe tener un foco LED. Focos:
• Acabado color negro (similar a RAL 7043).
• Focos adosados a pared (sin brazos extensibles).
• Conectado con autómata para su encendido y apagado.
• 50W / modelo Flood Light / 4000K
• Ubicación: centrado en cartel cartel/hueco de fachada. 50 cm sobre cartel/hueco de fachada
nota Cymes: es una estimacion no se define foco.

| Código | Ud | Descripción | Rendimiento | Precio |
|---|---|---|---|---|
| mt34beg030cs | Ud | Luminaria cuadrada, de 296x296 mm, para 1 lámpara incandescente (material; 06/07/2022) | 0 | 181.46 |
| mo003 | h | Oficial 1ª electricista. | 0 | 18.13 |
| mo102 | h | Ayudante electricista. | 0 | 16.4 |
| %0200 | % | Medios auxiliares | 2 % |  |

**DIA1603** Ud PUNTO LLAMADA ACCESIBLE
1 Ud × 485.23 = 485.23
Punto de llamada en aseo accesible, conectado con alarma y desactivador ubicados en caja de cobro, para poder recibir asistencia en caso de accidente. Cumplirá las condiciones establecidas en el Anejo A del CTE BD SUA. Señal visual y acústica, totalmente instalado.

## 7 INSTALACION INFORMATICA
Importe: 1478.2

**RED** PA Preinstalación de tubos para los cables de red
1 PA × 1478.2 = 1478.20
Preinstalación Red Datos, solo incluido tubos y cajas, para la instalación de cables UTP y tomas RJ45

## 8 INSTALACIÓN FONTANERÍA Y SANEAMIENTO DE SANITARIOS (29/11/2022)
Importe: 8510.3

**IFI010** Ud Instalación interior de fontanería para aseo con dotación para:
2 Ud × 533.6 = 1067.20
Instalación interior de fontanería para aseo con dotación para: inodoro, urinario y lavabo, sencillo, caslentador; realizada con polietileno reticulado (PE-X), para la red de agua fría y caliente.

| Medición | Uds. | Parcial |
|---|---|---|
| Aseos | 2 | 2.00 |
| Total |  | 2 |

**IFI010b** Ud Instalación interior de fontanería para usos complementarios con
1 Ud × 468 = 468.00
Instalación interior de fontanería para usos complementarios con dotación para: lavamanos y pila en obrador, realizada con polietileno reticulado (PE-X), para la red de agua fría y caliente.

| Medición | Uds. | Parcial |
|---|---|---|
| Punto caliente | 1 | 1.00 |
| Total |  | 1 |

**ISD020** Ud Red interior de evacuación para aseo con dotación para: inodoro,
2 Ud × 361.12 = 722.24
Red interior de evacuación para aseo con dotación para: inodoro, lavabo sencillo, y en su caso urinario, realizada con tubo de PVC, serie B para la red de desagües. La instalacion será previa a la colocación del sistema caviti para elevar el suelo, tener en cuenta para la instalación.

| Medición | Uds. | Parcial |
|---|---|---|
| Aseos | 2 | 2.00 |
| Total |  | 2 |

**ISD020b** Ud Red interior de evacuación para usos complementarios con dotació
1 Ud × 320.41 = 320.41
Red interior de evacuación para usos complementarios con dotación para: lavamanos y pila en obrador, realizada con tubo de PVC, serie B para la red de desagües. La instalacion será previa a la colocación del sistema caviti para elevar el suelo, tener en cuenta para la instalación.

| Medición | Uds. | Parcial |
|---|---|---|
| Punto caliente | 1 | 1.00 |
| Total |  | 1 |

**SAL050** Ud Lavabo mural, de porcelana sanitaria, modelo Victoria "ROCA", co (15/11/2024)
1 Ud × 247.31 = 247.31
Lavabo mural, de porcelana sanitaria, modelo Victoria "ROCA", color Blanco, de 650x510 mm, con juego de fijación, con pedestal de lavabo, equipado con grifería monomando de repisa para lavabo, con cartucho cerámico y limitador de caudal a 6 l/min, acabado cromado, modelo Thesis, y desagüe, acabado cromado. Incluso juego de fijación y silicona para sellado de juntas.

| Código | Ud | Descripción | Rendimiento | Precio |
|---|---|---|---|---|
| mt30svr010a | Ud | Lavabo mural, de porcelana sanitaria, modelo Victoria "ROCA", co (material; 04/12/2025) | 0 | 38.97 |
| mt30svr013a | Ud | Pedestal de lavabo, de porcelana sanitaria, modelo Victoria "ROC (material; 04/12/2025) | 0 | 27.11 |
| mt31gmo101a | Ud | Grifería monomando de repisa para lavabo, con cartucho cerámico (material; 04/12/2025) | 0 | 178.47 |
| mt36www005d | Ud | Acoplamiento a pared acodado con plafón, ABS, serie B, acabado c (material; 04/12/2025) | 0 | 44.67 |
| mt30lla010 | Ud | Llave de regulación de 1/2", para lavabo o bidé, acabado cromado (material; 04/12/2025) | 0 | 12.25 |
| mt30www005 | Ud | Cartucho de 300 ml de silicona ácida monocomponente, fungicida, (material; 27/02/2025) | 0 | 5.79 |
| mo008 | h | Oficial 1ª fontanero. (mano de obra; 15/11/2024) | 0 | 18.75 |
| %0200 | % | Medios auxiliares | 2 % |  |

| Medición | Uds. | Parcial |
|---|---|---|
| Aseo 2 | 1 | 1.00 |
| Total |  | 1 |

**SPL010** Ud Lavabo de porcelana sanitaria adaptado minusvalidos, mural, de a
1 Ud × 885.23 = 885.23
Lavabo de porcelana sanitaria adaptado minusvalidos, mural, de altura fija, de 715x570 mm, equipado con grifo monomando con caño extraíble de accionamiento por palanca, cuerpo de latón cromado y flexible de 1,25 m de longitud, fijado a bastidor metálico regulable, de acero pintado con poliéster, empotrado en muro de fábrica o en tabique de placas de yeso, de 495 mm de anchura y 1120 a 1320 mm de altura. Incluso válvula de desagüe y sifón individual y silicona para sellado de juntas.

| Medición | Uds. | Parcial |
|---|---|---|
| Aseo 1 | 1 | 1.00 |
| Total |  | 1 |

**SAI010** Ud Taza de inodoro de tanque bajo, de porcelana sanitaria, modelo V (15/11/2024)
2 Ud × 415.9 = 831.80
Taza de inodoro de tanque bajo, de porcelana sanitaria, modelo Victoria "ROCA", color Blanco, de 370x665x780 mm, con cisterna de inodoro, de doble descarga, de 385x180x430 mm, asiento y tapa de inodoro, de caída amortiguada. Incluso llave de regulación, enlace de alimentación flexible y silicona para sellado de juntas.

| Código | Ud | Descripción | Rendimiento | Precio |
|---|---|---|---|---|
| mt30svr019a | Ud | Taza de inodoro de tanque bajo, de porcelana sanitaria, modelo V (material; 04/12/2025) | 0 | 46.5 |
| mt30svr021a | Ud | Cisterna de inodoro, de doble descarga, de porcelana sanitaria, (material; 04/12/2025) | 0 | 79.49 |
| mt30svr022a | Ud | Asiento y tapa de inodoro, de caída amortiguada, modelo Victoria (material; 04/12/2025) | 0 | 72.54 |
| mt30lla020 | Ud | Llave de regulación de 1/2", para inodoro, acabado cromado. (material; 04/12/2025) | 0 | 13.99 |
| mt38tew010a | Ud | Latiguillo flexible de 20 cm y 1/2" de diámetro. (material; 26/11/2024) | 0 | 2.75 |
| mt30www005 | Ud | Cartucho de 300 ml de silicona ácida monocomponente, fungicida, | 0 | 5.79 |
| mo008 | h | Oficial 1ª fontanero. | 0 | 18.75 |
| %0200 | % | Medios auxiliares | 2 % |  |

| Medición | Uds. | Parcial |
|---|---|---|
| Aseos | 2 | 2.00 |
| Total |  | 2 |

**SPA020** Ud Barra de sujeción para minusválidos, rehabilitación y tercera ed
2 Ud × 220.14 = 440.28
Barra de sujeción para minusválidos, rehabilitación y tercera edad, para inodoro, colocada en pared, abatible, con forma de U, de acero inoxidable AISI 304 acabado mate, de dimensiones totales 790x130 mm con tubo de 33 mm de diámetro exterior y 1,5 mm de espesor, con portarrollos de papel higiénico. Incluso elementos de fijación.

| Medición | Uds. | Parcial |
|---|---|---|
| Aseo 1 | 2 | 2.00 |
| Total |  | 2 |

**SAU010** Ud Urinario de porcelana sanitaria, con alimentación superior vista
1 Ud × 745.45 = 745.45
Urinario de porcelana sanitaria, con alimentación superior vista, modelo Mural "ROCA", color Blanco, de 330x460x720 mm, equipado con grifo de paso angular para urinario, con tiempo de flujo ajustable, acabado cromado, modelo Instant. Incluso silicona para sellado de juntas.

| Medición | Uds. | Parcial |
|---|---|---|
| Aseo 2 | 1 | 1.00 |
| Total |  | 1 |

**10.1** PA Desagües de murales de frio positivo, negativo y cámara de negat
1 PA × 1184.68 = 1184.68
Desagües de murales de frio positivo, negativo y cámara de negativo y positivo, asó como horno del punto caliente. La instalacion será previa a la colocación del sistema caviti para elevar el suelo, tener en cuenta para la instalación.

**ICA010** Ud Termo eléctrico para el servicio de A.C.S., mural vertical, resi
2 Ud × 303.75 = 607.50
Termo eléctrico para el servicio de A.C.S., mural vertical, resistencia blindada, capacidad 30 l, potencia 1,2 kW, de 586 mm de altura y 353 mm de diámetro, totalmente instalado.

| Medición | Uds. | Parcial |
|---|---|---|
| Obrador | 1 | 1.00 |
| Aseos | 1 | 1.00 |
| Total |  | 2 |

**O9** Ud Conexión desagüe de obrar e instalacion de colector, desagüe pun (mano de obra)
1 Ud × 412.05 = 412.05
Conexión desagüe de obrar e instalacion de colector, desagüe punto agua en obrador.

**IFW070** Ud Arqueta prefabricada de polipropileno, de dimensiones interiores (29/11/2022)
1 Ud × 578.15 = 578.15
Arqueta prefabricada de polipropileno, de dimensiones interiores 40x40x40, con tapa, para alojamiento de la válvula, previa excavación con medios manuales y posterior relleno del trasdós con material granular u hormigón.

| Código | Ud | Descripción | Rendimiento | Precio |
|---|---|---|---|---|
| mt10hmf010Mm | m³ | Hormigón HM-20/B/20/I, fabricado en central. (material; 26/03/2026) | 0 | 69.84 |
| mt11arp100b | Ud | Arqueta de polipropileno, 40x40x40 cm. (material; 26/03/2026) | 0 | 48 |
| mt08aaa010a | m³ | Agua. (material; 29/11/2022) | 0 | 1.45 |
| mt11arp050f | Ud | Tapa de PVC, para arquetas de fontanería de 40x40 cm, con cierre (material; 26/03/2026) | 0 | 32.05 |
| mt01arr010a | t | Grava de cantera, de 19 a 25 mm de diámetro. (material; 26/03/2026) | 0 | 6.97 |
| mo020 | h | Oficial 1ª construcción. | 0 | 18.15 |
| mo113 | h | Peón ordinario construcción. | 0 | 17.31 |
| %0200 | % | Medios auxiliares | 2 % |  |

## 11 INSTALACION CONTRA INCENDIOS (15/11/2024)
Importe: 2937.26

**IOJ041** m² Franja cortafuegos inclinada, de 1 m en proyección horizontal, c (15/11/2024)
35 m² × 62.4 = 2184.00
Franja cortafuegos inclinada, de 1 m en proyección horizontal, con una resistencia al fuego EI 60, para edificio de uso industrial, fijada mecánicamente a la medianera con subestructura soporte, sistema D113-FC.es 01 "KNAUF", compuesta por 2 placas de yeso laminado DF / UNE-EN 520 - 1200 / longitud / 15 / con los bordes longitudinales afinados, cortafuego "KNAUF", fijadas a la subestructura soporte compuesta por canales y montantes, formando escuadras separadas 750 mm entre sí, conectores y maestras separadas 400 mm entre sí. Incluso tornillos para la fijación de las placas, y pasta y cinta para el tratamiento de juntas.

| Código | Ud | Descripción | Rendimiento | Precio |
|---|---|---|---|---|
| mt12pak020b | m | Canal 75/40/0,7 mm GRC 0,70 "KNAUF" de acero Z2 (Z275) galvaniza (material; 26/03/2026) | 0 | 2.71 |
| mt12pak030bb | m | Montante 75/50/1 mm GRC 1 "KNAUF" de acero Z2 (Z275) galvanizado (material; 26/03/2026) | 0 | 3.93 |
| mt12pek020xa | Ud | Conector, para maestra 60/27, "KNAUF". (material; 26/03/2026) | 0 | 0.31 |
| mt12pfk011a | m | Maestra 60/27 "KNAUF" de chapa de acero galvanizado. (material; 26/03/2026) | 0 | 1.16 |
| mt12ptk010ba | Ud | Tornillo LB "KNAUF" 3,5x9,5. (material; 26/03/2026) | 0 | 0.01 |
| mt12ptk010ab | Ud | Tornillo LN "KNAUF" 3,5x11. (material; 26/03/2026) | 0 | 0.01 |
| mt12ptk030 | Ud | Fijación "KNAUF" para hormigón. (material; 26/03/2026) | 0 | 0.35 |
| mt12pfk012a | m | Perfil U 30/30 de chapa de acero galvanizado, sistemas "KNAUF", (material; 26/03/2026) | 0 | 0.92 |
| mt12ppk010n | m² | Placa de yeso laminado DF / UNE-EN 520 - 1200 / longitud / 15 / (material; 26/03/2026) | 0 | 6.67 |
| mt12ptk010cc | Ud | Tornillo autoperforante TN "KNAUF" 3,5x25. (material; 26/03/2026) | 0 | 0.01 |
| mt12ptk010cf | Ud | Tornillo autoperforante TN "KNAUF" 3,5x45. (material; 26/03/2026) | 0 | 0.01 |
| mt12pik020n | kg | Pasta de juntas Uniflott GLS "KNAUF", de fraguado normal (45 min (material; 26/03/2026) | 0 | 0.23 |
| mt12pik010e | kg | Pasta de juntas Jointfiller 24H "KNAUF", Euroclase A2-s1, d0 de (material; 26/03/2026) | 0 | 0.76 |
| mt12pck010a | m | Cinta de juntas "KNAUF" de 50 mm de anchura. (material; 26/03/2026) | 0 | 0.03 |
| mo011 | h | Oficial 1ª montador. (mano de obra; 15/11/2024) | 0 | 18.75 |
| mo080 | h | Ayudante montador. (mano de obra; 15/11/2024) | 0 | 17.98 |
| mo053 | h | Oficial 1ª montador de prefabricados interiores. | 0 | 18.75 |
| mo100 | h | Ayudante montador de prefabricados interiores. | 0 | 17.98 |
| %0200 | % | Medios auxiliares | 2 % |  |

**IOX010** Ud Suministro y colocación de extintor portátil de polvo químico AB
5 Ud × 47.62 = 238.10
Suministro y colocación de extintor portátil de polvo químico ABC polivalente antibrasa, con presión incorporada, de eficacia 21A-144B-C, con 6 kg de agente extintor, con manómetro y manguera con boquilla difusora. Incluso soporte y accesorios de montaje.

| Medición | Uds. | Parcial |
|---|---|---|
| Tienda | 4 | 4.00 |
| Almacén | 1 | 1.00 |
| Total |  | 5 |

**IOX010b** Ud Suministro y colocación de extintor portátil de nieve carbónica
3 Ud × 93.96 = 281.88
Suministro y colocación de extintor portátil de nieve carbónica CO2, de eficacia 34B, con 2 kg de agente extintor, con vaso difusor. Incluso soporte y accesorios de montaje.

| Medición | Uds. | Parcial |
|---|---|---|
| Oficina | 1 | 1.00 |
| Obrador pan | 1 | 1.00 |
| Sala máquinas | 1 | 1.00 |
| Total |  | 3 |

**IOS010b** Ud Placa de señalización de equipos contra incendios, de poliestire
8 Ud × 12.96 = 103.68
Placa de señalización de equipos contra incendios, de poliestireno fotoluminiscente, de 210x210 mm. Incluso elementos de fijación.

| Medición | Uds. | Parcial |
|---|---|---|
| Extintores ABC | 5 | 5.00 |
| Extintores CO2 | 3 | 3.00 |
| Total |  | 8 |

**IOS020b** Ud Placa de señalización de medios de evacuación, de poliestireno f
10 Ud × 12.96 = 129.60
Placa de señalización de medios de evacuación, de poliestireno fotoluminiscente, de 210x210 mm. Incluso elementos de fijación.

## 12 REVESTIMIENTOS Y PINTURAS (15/02/2024)
Importe: 14831.86

**RIP035** m² Aplicación manual de dos manos de pintura poliuretano, color bla (15/02/2024)
295.67 m² × 22.48 = 6646.66
Aplicación manual de dos manos de pintura poliuretano, color blanco, acabado mate, textura lisa, lavable profesional, la primera mano diluida con un 20% de agua y la siguiente sin diluir,(rendimiento: 0,11 l/m² cada mano); previa aplicación de una mano de imprimación a base de copolímeros acrílicos en suspensión acuosa, sobre paramento interior de yeso o escayola, vertical, de más de 3 m de altura.

| Código | Ud | Descripción | Rendimiento | Precio |
|---|---|---|---|---|
| mt27pir080a | l | Pintura plástica para interior, color blanco, acabado mate, de g (material; 05/12/2025) | 0 | 5.99 |
| mo038 | h | Oficial 1ª pintor. (mano de obra; 15/02/2024) | 0 | 17.54 |
| mo076 | h | Ayudante pintor. (mano de obra; 05/12/2025) | 0 | 17.98 |
| %0200 | % | Medios auxiliares | 2 % |  |

| Medición | Uds. | Largo | Alto | Parcial |
|---|---|---|---|---|
| Sala ventas | 1 | 90.63 | 3 | 271.89 |
| Pilar central sala ventas | 1 | 2.1 | 1.8 | 3.78 |
|  | 1 | 20 |  | 20.00 |
| Total |  |  |  | 295.67 |

**RIP035b** m² Aplicación manual de dos manos de pintura plástica, color blanco (15/02/2024)
202.58 m² × 12.82 = 2597.08
Aplicación manual de dos manos de pintura plástica, color blanco, acabado mate, textura lisa, lavable profesional, la primera mano diluida con un 20% de agua y la siguiente sin diluir, (rendimiento: 0,11 l/m² cada mano); previa aplicación de una mano de imprimación a base de copolímeros acrílicos en suspensión acuosa, sobre paramento interior de yeso o escayola, vertical, de más de 3 m de altura.

| Código | Ud | Descripción | Rendimiento | Precio |
|---|---|---|---|---|
| mt27pir080a | l | Pintura plástica para interior, color blanco, acabado mate, de g | 0 | 5.99 |
| mo038 | h | Oficial 1ª pintor. | 0 | 17.54 |
| mo076 | h | Ayudante pintor. | 0 | 17.98 |
| %0200 | % | Medios auxiliares | 2 % |  |

| Medición | Uds. | Largo | Alto | Parcial |
|---|---|---|---|---|
| Oficina | 1 | 10.3 | 2.8 | 28.84 |
| Carga/descarga - sala emergencia | 1 | 10.02 | 2.8 | 28.06 |
| Almacén | 1 | 30.66 | 3 | 91.98 |
| Sala máquinas | 1 | 13.82 | 2.8 | 38.70 |
|  | 1 | 15 |  | 15.00 |
| Total |  |  |  | 202.58 |

**RIP035c** m² Aplicación manual de dos manos de pintura plástica, color salmón
333.89 m² × 13.47 = 4497.50
Aplicación manual de dos manos de pintura plástica, color salmón, acabado mate, textura lisa, lavable profesional, la primera mano diluida con un 15 a 20% de agua y la siguiente diluida con un 5 a 10% de agua o sin diluir, (rendimiento: 0,1 l/m² cada mano); previa aplicación de una mano de imprimación acrílica reguladora de la absorción, sobre paramento exterior.

| Medición | Uds. | Largo | Parcial |
|---|---|---|---|
| Falso techo sala venta | 1 | 323.89 | 323.89 |
|  | 1 | 10 | 10.00 |
| Total |  |  | 333.89 |

**RFP010** m² Aplicación manual de dos manos de pintura plástica color RAL 704 (15/02/2024)
52.56 m² × 12.82 = 673.82
Aplicación manual de dos manos de pintura plástica color RAL 7040, acabado mate, textura lisa, la primera mano diluida con un 15 a 20% de agua y la siguiente diluida con un 5 a 10% de agua o sin diluir, (rendimiento: 0,1 l/m² cada mano); previa aplicación de una mano de imprimación acrílica reguladora de la absorción, sobre paramento exterior de mortero.

| Código | Ud | Descripción | Rendimiento | Precio |
|---|---|---|---|---|
| mt27pfs010b | l | Imprimación acrílica, reguladora de la absorción, permeable al v (material; 25/03/2026) | 0 | 9.53 |
| mt27pii020lk | l | Pintura para exteriores, a base de polímeros acrílicos en emulsi (material; 25/03/2026) | 0 | 9.37 |
| mo038 | h | Oficial 1ª pintor. | 0 | 17.54 |
| mo076 | h | Ayudante pintor. | 0 | 17.98 |
| %0200 | % | Medios auxiliares | 2 % |  |

| Medición | Uds. | Largo | Alto | Parcial |
|---|---|---|---|---|
| Fachada enfoscada | 1 | 13.14 | 4 | 52.56 |
| Total |  |  |  | 52.56 |

**RNE010** m² Esmalte sintético, color RAL 7024, acabado satinado, sobre super (15/02/2024)
10 m² × 41.68 = 416.80
Esmalte sintético, color RAL 7024, acabado satinado, sobre superficie de metal, limpieza y preparación de la superficie a pintar, mediante medios manuales hasta dejarla exenta de grasas, dos manos de imprimación de secado rápido, con un espesor mínimo de película seca de 55 micras por mano (rendimiento: 0,1 l/m²) y dos manos de acabado con esmalte sintético con un espesor mínimo de película seca de 45 micras por mano (rendimiento: 0,102 l/m²).

| Código | Ud | Descripción | Rendimiento | Precio |
|---|---|---|---|---|
| mt27pfi010 | l | Imprimación de secado rápido, formulada con resinas alquídicas m (material; 05/12/2025) | 0 | 4.63 |
| mt27ess120a | l | Esmalte sintético brillante para interior a base de resinas alcí (material; 05/12/2025) | 0 | 17.03 |
| mq07ple010bg | Ud | Alquiler diario de cesta elevadora de brazo articulado, motor di (maquinaria; 05/12/2025) | 0 | 116.48 |
| mo038 | h | Oficial 1ª pintor. | 0 | 17.54 |
| mo076 | h | Ayudante pintor. | 0 | 17.98 |
| %0200 | % | Medios auxiliares | 2 % |  |

## 17 INSTALACIONES DE PUNTO CALIENTE

**17.5** ud Suministro y montaje de pila de 60x60 con grifo accionado de ped
1 ud
Suministro y montaje de pila de 60x60 con grifo accionado de pedal

## 18 MOBILIARIO Y EQUIPAMIENTOS (15/11/2024)
Importe: 896.33

### 18.10 ASEO (15/11/2024)
Importe: 896.33

**SMA022** Ud Jabonera de pared, para baño, de acero inoxidable AISI 304, acab (15/11/2024)
2 Ud × 59.53 = 119.06
Jabonera de pared, para baño, de acero inoxidable AISI 304, acabado satinado, rectangular, abatible, de 120x100 mm.

| Código | Ud | Descripción | Rendimiento | Precio |
|---|---|---|---|---|
| mt31abp031fj | Ud | Jabonera de pared, para baño, de acero inoxidable AISI 304, acab (material; 05/12/2025) | 0 | 24.61 |
| mo107 | h | Ayudante fontanero. (mano de obra; 15/11/2024) | 0 | 17.95 |
| %0200 | % | Medios auxiliares | 2 % |  |

| Medición | Uds. | Parcial |
|---|---|---|
| Aseos | 2 | 2.00 |
| Total |  | 2 |

**SMA032b** Ud Escobillero de pared, para baño, de acero inoxidable AISI 304, a (15/11/2024)
2 Ud × 77.96 = 155.92
Escobillero de pared, para baño, de acero inoxidable AISI 304, acabado lacado, color blanco, con soporte mural.

| Código | Ud | Descripción | Rendimiento | Precio |
|---|---|---|---|---|
| mt31abp010kc | Ud | Escobillero de pared, para baño, de acero inoxidable AISI 304, a (material; 05/12/2025) | 0 | 44.08 |
| mo107 | h | Ayudante fontanero. | 0 | 17.95 |
| %0200 | % | Medios auxiliares | 2 % |  |

| Medición | Uds. | Parcial |
|---|---|---|
| Aseos | 2 | 2.00 |
| Total |  | 2 |

**SMA040** Ud Suministro y colocación de portarrollos mediclinics, modelo AI00 (15/11/2024)
2 Ud × 65.98 = 131.96
Suministro y colocación de portarrollos mediclinics, modelo AI0080CS, incluso atornillado.

| Código | Ud | Descripción | Rendimiento | Precio |
|---|---|---|---|---|
| mt31abp050bc | Ud | Portarrollos de papel higiénico, doméstico, con tapa fija, de ac (material; 05/12/2025) | 0 | 25.17 |
| mo107 | h | Ayudante fontanero. | 0 | 17.95 |
| %0200 | % | Medios auxiliares | 2 % |  |

| Medición | Uds. | Parcial |
|---|---|---|
| Aseos | 2 | 2.00 |
| Total |  | 2 |

**SME010** Ud Suministro y colocación de dispensador Papel de acero inoxidable (15/11/2024)
2 Ud × 72.17 = 144.34

| Código | Ud | Descripción | Rendimiento | Precio |
|---|---|---|---|---|
| mt31abj106a | Ud | Portarrollos de papel higiénico, industrial, serie Smart, modelo (material; 05/12/2025) | 0 | 11.38 |
| mo107 | h | Ayudante fontanero. | 0 | 17.95 |
| %0200 | % | Medios auxiliares | 2 % |  |

| Medición | Uds. | Parcial |
|---|---|---|
| Aseos | 2 | 2.00 |
| Total |  | 2 |

**SMH010b** Ud Suministro de cubo redondo. (15/11/2024)
2 Ud × 32.81 = 65.62

| Código | Ud | Descripción | Rendimiento | Precio |
|---|---|---|---|---|
| mt31abj350a | Ud | Papelera higiénica con pedal de apertura de tapa, serie Lyon, mo (material; 05/12/2025) | 0 | 10.17 |
| mo107 | h | Ayudante fontanero. | 0 | 17.95 |
| %0200 | % | Medios auxiliares | 2 % |  |

| Medición | Uds. | Parcial |
|---|---|---|
| Aseos | 2 | 2.00 |
| Total |  | 2 |

**RVE010** Ud Suministro y colocación de luna espejo rectangular 550x900, incl (04/12/2025)
1 Ud × 197.03 = 197.03
Suministro y colocación de luna espejo rectangular 550x900, incluso sellado y sujección a pared.

| Código | Ud | Descripción | Rendimiento | Precio |
|---|---|---|---|---|
| mt21vsj020a | m² | Espejo incoloro, de 3 mm de espesor, protegido con pintura de co (material; 05/12/2025) | 0 | 26.05 |
| mt21vva030 | m | Canteado de espejo. (material; 05/12/2025) | 0 | 2.22 |
| mt21vva032 | Ud | Kit para fijación de espejo a paramento. (material; 05/12/2025) | 0 | 2.86 |
| mo055 | h | Oficial 1ª cristalero. (mano de obra; 04/12/2025) | 0 | 19.6 |
| %0200 | % | Medios auxiliares | 2 % |  |

| Medición | Uds. | Parcial |
|---|---|---|
| Aseo | 1 | 1.00 |
| Total |  | 1 |

**IND.17.24** Ud Suministro y montaje de espejo de luna inclolora de 3 mm de espe
1 Ud × 82.4 = 82.40
Suministro y montaje de espejo de luna inclolora de 3 mm de espesor, fijado mecánicamente al paramento, colocado para ser visible desde posición de silla de ruedas. De medidas, inclinación y colocación según planos (aprox. 120x80cm). Perfectamente colocado y rematado.

| Medición | Uds. | Parcial |
|---|---|---|
| Aseo minusvalidos | 1 | 1.00 |
| Total |  | 1 |

## 19 VARIOS
Importe: 6467.85

**HYA010** Ud Ayudas de albañilería en edificio de otros usos.
1 Ud × 685.12 = 685.12

**19.1** PA Limpiéza general del local, incluyendo: limpieza de cristale y c
1 PA × 3847.5 = 3847.50
Limpiéza general del local, incluyendo: limpieza de cristale y carpinterías, limpieza de sanitarios, limpieza de pavimentos, eliminación de polvo, etc., ayudas.

**19.2** PA Elementos remates varios.
1 PA × 1357 = 1357.00
Remates varios:
- Colocación pletinas de transición bajo puertas.
- Colocación de burletes en puertas al exterior, atornillado y sellado.
- Colocación de topes de seguridad en puertas.
- Etc...

| Código | Ud | Descripción | Cantidad | Precio | Importe |
|---|---|---|---|---|---|
| 19.23 | PA | Repaso remates y pintura tras colocación estanterías. | 1 | 578.23 | 578.23 |

## 20 SEGURIDAD Y SALUD
Importe: 1216.53

**YSS030** Ud Señal de advertencia, de PVC serigrafiado, de 297x210 mm, con pi
2 Ud × 16.2 = 32.40
Señal de advertencia, de PVC serigrafiado, de 297x210 mm, con pictograma negro de forma triangular sobre fondo amarillo, amortizable en 3 usos, fijada con bridas.

**YSS031** Ud Señal de prohibición, de PVC serigrafiado, de 297x210 mm, con pi
2 Ud × 15.21 = 30.42
Señal de prohibición, de PVC serigrafiado, de 297x210 mm, con pictograma negro de forma circular sobre fondo blanco, amortizable en 3 usos, fijada con bridas.

**YSS032** Ud Señal de obligación, de PVC serigrafiado, de 297x210 mm, con pic
2 Ud × 15.42 = 30.84
Señal de obligación, de PVC serigrafiado, de 297x210 mm, con pictograma blanco de forma circular sobre fondo azul, amortizable en 3 usos, fijada con bridas.

**YSS033** Ud Señal de extinción, de PVC serigrafiado, de 297x210 mm, con pict
2 Ud × 16.8 = 33.60
Señal de extinción, de PVC serigrafiado, de 297x210 mm, con pictograma blanco de forma rectangular sobre fondo rojo, amortizable en 3 usos, fijada con bridas.

**YSS034b** Ud Señal de evacuación, salvamento y socorro, de PVC serigrafiado,
2 Ud × 17.02 = 34.04
Señal de evacuación, salvamento y socorro, de PVC serigrafiado, de 297x210 mm, con pictograma blanco de forma rectangular sobre fondo verde, amortizable en 3 usos, fijada con adhesivo.

**YSS020b** Ud Cartel general indicativo de riesgos, de PVC serigrafiado, de 99
4 Ud × 67.5 = 270.00
Cartel general indicativo de riesgos, de PVC serigrafiado, de 990x670 mm, amortizable en 3 usos, fijado con bridas.

**YIX010** PA Conjunto de equipos de protección individual, necesarios para el
1 PA × 785.23 = 785.23
Conjunto de equipos de protección individual, necesarios para el cumplimiento de la normativa vigente en materia de Seguridad y Salud en el Trabajo.

## 21 GESTION DE RESIDUOS
Importe: 1874.16

**GRA010b** Ud Transporte de mezcla sin clasificar de residuos inertes producid
8 Ud × 234.27 = 1874.16
Transporte de mezcla sin clasificar de residuos inertes producidos en obras de construcción y/o demolición, con contenedor de 3,5 m³, a vertedero específico, instalación de tratamiento de residuos de construcción y demolición externa a la obra o centro de valorización o eliminación de residuos.

| Medición | Uds. | Parcial |
|---|---|---|
| Contenedores derribo | 8 | 8.00 |
| Total |  | 8 |

| Código | Ud | Descripción | Precio |
|---|---|---|---|
| % | % | Costes directos complementarios (02/07/2020) | 0 |
